# PVAnlagen 2026
Angebotsaufforderung (GAEB DA XML 3.3, DA83)
Projekt: 012
Währung: EUR
Nebenangebote zugelassen: ja
Erstellt mit: GXML Toolbox V3.3 R20210630, iTWO_64 V11.0.738, 13.05.2026

## 1. 1: Montage von PV-Anlagen auf verschiedenen Gebäuden
Datum: 13.05.2026

*Hinweis: Projektbeschreibung*
Die im folgenden beschriebenen Photovoltaikanlagen sollen auf die  Dächer der folgenden Objekte in Landau in der Pfalz montiert werden:

- Rathaus Landau (44 kWp)
- Sporthalle West (34,5 kWp)
- Gerätehalle Friedhof Landau (17 kWp)

Weiterhin sollen bei diesen Objekten auch Stromspeicher montiert werden.  Die Ausführung sowie die Anzahl der eingesetzten Wecheslrichter ist dem Anbieter freigestellt.

Die Anlagen sollen mit Hybridwechselrichtern realisiert werden.

Luftbildaufnahmen und Belegungsvorschläge sind dem LV beigefügt. Die vorläufige Auslegung erfolgte mit Modulleistungen von 480 Watt.

Aus Gewährleistungsgründen darf zur Befestigung auf dem jeweiligen Dach nur ein zugelassenes System verwendet werden. Das System ist vor  der Montage dem Auftraggeber vorzustellen.

- Es dürfen keine Dachdurchdringungen erfolgen
- die Module werden nicht aufgeständert

Die Gleichstromleitungen werden ab Gebäudeeintritt
auf einer bauseits gefertigten
Trasse zum Wechselrichter verlegt und an diesen angeschlossen.

Die Bohrung oder anderweitige Ausführungen zur Einführung ins Gebäude erfolgen bauseits.

Die Zuleitung und der Anschluss vom Wechselrichter bis zur Gebäudeinstallation erfolgt bauseits. Das gleiche gilt für die Montage des Energy-Meters. Dieser wird für den Einbau nur geliefert.

Mit den folgenden Positionen ist eine vollständige betriebstaugliche Photovoltaikanlage mit Stromspeicher
inkl. der Antragsstellung und Inbetriebnahme beim Netzbetreiber anzubieten.

Notwendige Gerüste werden teilweise bauseiitig gestellt.

Beiliegende Unterlagen:

- Belegungsvorschläge
- Luftbilder

  Der Belegungsvorschlag  ist vorerst  nur als  Vorschlag zu
  sehen. Auf Basis der endgültigen Ausführungsplanung mit den
  angebotenen Materialien kann die Belegung
  verändert werden

Sollten nach der Ausführungsplanung die geforderten Leistungen und Speicherkapazitäten aufgrund der genutzten Materialien wesentlich überschritten werden, können diese nach der Ausführung prozentual abgerechnet werden.

### Bereich 1 Los 1 Photovoltaikanlage Rathaus Landau

*Hinweis: Hinweis PV Rathaus*
Hinweise zum Bau der Photovoltaikanlage auf dem Rathaus

- Belegung entsprechend Belegungsvorschlag im LV-Anhang

- Gerüstbau erfolgt im Innenbereich bauseits

- entsprechend dem Belegungsvorschlag im Anhang soll die
  Anlage auf das Stehfalzdach montiert werden

- Kabel werden über einen alten Schornsteinzug in den Keller
  geführt

- Wechselrichter und Stromspeicher werden im Kellerbereich
  montiert

- Anschlussleitung vom Wechselrichter zum Hauptverteiler
  erfolgt bauseits

- NA-Schutz erfolgt bauseits

- Traufhöhe liegt bei 9m

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
#### Abschnitt 1.1 Photovoltaikanlage mit Stromspeicher Rathaus

**1.1.10 Photovoltaikmodule mind. 44 kWp**
Photovoltaikanlage mind. 44 kWp bestehend aus:

Solarmodule aus monokristallinem
Silizium mit den folgenden Eigenschaften:

- komplett schwarz, bifazial

- mind. 10 Jahre Produktgarantie

- 25 Jahre lineare Leistungsgarantie mit den
  Eckpunkten:
  Leistung nach 12 Jahren mind. 90%
  Leistung nach 25 Jahren mind. 80%

- Leistungstoleranz -0 bis +5 W

- Max. Systemspannung 1000 V

- Modulwirkungsgrad STC: mind. 19%

- Getestet nach IEC 61215 für Schneelasten bis
  ca. 5400 Pa

- Produziert in ISO 9001

- Mit CE-Kennzeichen

Die Summe der Leistungen der einzelnen Module muss eine
Gesamtleistung von

  mind. 44 kWp

bei Standardtestbedinguen (STC) mit einer Einstrahlung
von 1.000 W/m² bei einer spectralen Verteilung von AM
1,5 gemäß EN 60904-3 und 25°C Zelltemperatur.

Alle Werte entsprechend der DIN EN 50380.

Es ist zu beachten, dass maximal nur die auf dem
Belegungsvorschlag genutzten Flächen belegt werden
können.

Als Garantiewert muss auf Basis der Gebäudelage
mindestens ein durchschnittlicher Ertrag über 3 Jahre
von 900 kWh/kWp ab dem 1. Jahr, danach entsprechend der
vorher beschriebenen prozentualen Leistungsgarantie
Strom produziert werden.

kompl. liefern und montieren
Menge: 1,000 Stck

**1.1.20 Dreiphasen Hybrid-Wechselrichter**
Dreiphasen Hybrid-Wechselrichter
(Anzahl nach Planung und Anpassung auf PV-Anlage)
Auch wenn mehrere Wechselrichter zum Einsatz kommen
bleibt die Stückzahl der Wechselrichtereinrichtung bei 1 Stck..
Alle evtl. Wechselrichter für den PV-Generator sind hier mit einzukalkulieren.

- steuert die PV-Erzeugung  DC-gekoppelt.
- max. Wirkungsgrad mind. 98,5%
- max. empfohl. PV-Leistung passend zur PV-Anlage 44kWp

Für den oder die Wechselrichter ist eine Garantiezeit
(Herstellergarantie) von mind. 10 Jahren mit
einzukalkulieren und an den Auftraggeber zu übergeben.

Inkl. Auslesung über eine Webkommunikation (IP) und
Störungsmeldung an die vorhandene GLT mittels
potentialfreiem Kontakt oder gleichwertig.

Die dazugehörige Auswertungsapp muss den prozentualen Batterieladezustand im Tages, Jahres oder Montasverlauf für das Gesamtsystem darstellen können. Siehe folgendes Beispiel:

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
kompl. liefern und montieren
Menge: 1,000 Stck

**1.1.30 Stromspeicher 25 kWh**
Stromspeicher
mit mind. 25 kWh nutzbarer Kapazität:

bestehend aus Lithium-Eisen-Phosphat (LFP)

- Sicherheitsstandards nach VDE 2510-50
- Schutzklasse: IP55
- Garantie: mind. 10 Jahre

kompl. liefern und montieren
Menge: 1,000 Stck

**1.1.40 Energy-Meter**
Energy-Meter zur Bilanzierung  und als
Steuerungsparameter zur Stromspeicherung und Stromerzeugung

Montage inkl. Montage der erforderlichen Wandler
erfolgt bauseits.

kompl. liefern und in Betrieb nehmen
Menge: 1,000 Stck

**1.1.50 Montagesystem Stehfalzdach**
Montagesystem für ein vorhandenes Stehfalzdach

- Befestigung der Module  gemäß Vorgaben
  der Modulhersteller

- Einbindung in den Potenzialausgleich gemäß VDE 0185

- Korrosionsbeständigkeit sämtlicher Materialien sowie
  Erdungsleitungen inkl. Klein- u. Befestigungsmaterial

- Foto-Dokumentation der Arbeiten

- Es dürfen keine Dachdurchdringungen erfolgen

- die Module werden nicht aufgeständert (Neigung =
  Dachneigung)

- statischer Nachweis der Anlage ist zu erbringen

kompl. liefern und montieren
Menge: 1,000 Stck

**1.1.55 Gerüstbau Außenbereich Südseite**
Gerüstbau Außenbereich Südseite

Gerüst zur Absturzsicherung inkl. Aufgang

Höhe bis zur Regenrinne: 9m
Gerüstlänge: 42,5m

wie bereits beschrieben erfolgt der Gerüstbau
im Innenbereich bauseits

kompl. liefern und montieren sowie demontieren
Menge: 1,000 Stck

**1.1.60 Ausführungsplanung und Nebenleistungen**
Ausführungsplanung und Nebenleistungen
Vor der Montage ist die Ausführungsplanung auf Basis
der angebotenen Fabrikate mit den folgenden Details an
den Bauherren zu übergeben. Erst nach der Freigabe kann
die Ausführung beginnen.

Hier müssen folgende Punkte geklärt sein:
- Anordnung der Module
- Aufteilung der Stromkreise und der Wechselrichter
- Ausführung der evtl. Dachdurchführung der Kabel
- Kabelverlegeplan
- Montage der Wechselrichter
- Ausführung des Befestigungssystems

Die erforderlichen Kabelwege auf dem Dach sind auf Basis der
Dachansichten sowie der Grundrisspläne mit einzukalkulieren. .

Montage und Lieferung inkl. Anschluss an der Verteilung mit allen Schutzeinrichtungen wie z.B. DC-Freischalter,
Sicherungen, Überspannungsschutzmaßnahmen, Erdung,
Potentialausgleich und sonstiges Elektromaterial.

NA-Schutz erfolgt bauseits

In die Montage sind auch die notwendigen Hebezeuge, wie
z.B. ein Aufzug, mit einzukalkulieren.

Die vom Auftragnehmer geplante Ausführung der
Unterverteilung ist mit dem Bauherren und dem
Netzbetreiber abzustimmen.
Anlage, wie beschrieben, komplett betriebsbereit
liefern, montieren und elektrisch anschließen.
Menge: 1,000 Stck

#### Abschnitt 1.2 Inbetriebnahme

**1.2.10 Inbetriebnahme / Abnahme**
Inbetriebnahme / Abnahme
bestehend aus:

- Abstimmung zur Inbetriebnahme mit dem örtl.
  Netzbetreiber

- Inbetriebnahme der Anlage und Prüfung der Funktionen
  in Abstimmung mit dem Netzbetreiber

- Erstellung eines Abnahmeprotokolls

- Erstprüfung der elektrischen Anlage

Das Abnahmeprotokoll wird nach der
Installation des Netzanschlusses der PV-Anlage und dem
Anschluss des Einspeisezählers vom Auftragnehmer
ausgefüllt.

Dieser misst die technischen Parameter der Anlage und
vermerkt sie zusammen mit den elektrischen Messwerten
im Protokoll. Mithilfe der Messwerte wird überprüft, ob
die Anlage den Normen für "Elektrische Anlagen und
Betriebsmittel" entspricht. Dies sind hauptsächlich die
Normen VDE 0100 Teil 600, DGUV und DIN VDE ARN 4105.
Es sind der Erdungs- und Isolationswiderstand, die
Generator-Leerlaufspannung, der Kurzschlussstrom für
jeden Strang sowie der Spannungsabfall festzuhalten.

Im Abnahmeprotokoll werden alle Daten zur
Photovoltaikanlage aufgeführt. Dazu gehören nicht nur
allgemeine Angaben zum Betreiber und dem Standort sowie
das Datum, sondern auch technische Details.

Die Antragsstellung zur Inbetriebnahme
sowie der Eintrag in das Marktstammdatenregister
ist mit einzukalkulieren.

kompl. durchführen
Menge: 1,000 Stck

**1.2.20 Dokumentation**
Dokumentation
Übergabe der Anlagendokumentation inkl. des in der
vorherigen Position beschriebenen Abnahmeprotokolls.

In der Anlagendokumentation sind alle Bauteile inkl.
der Datenblätter mit den Fabrikats und
Typenbezeichnungen sowie deren Anzahl aufzuführen.

Die Dokumentation ist 2-fach in Papierforn und in
digitaler Form als PDF-Dokument zu übergeben.

In der Dokumentation sind die folgenden Punkte
entsprechend dem Abnahmeprotokoll enthalten:

- Konformitätserklärungen
- Unbedenklichkeitsbescheinigungen
- Bescheinigung zur selbsttätigen Freischaltstelle nach
  VDE 0126 Teil 1-1
- technische Unterlagen der wesentlichen Komponenten
- Messprotokolle
- Seriennummern der installierten Module und Speicher
  mit Zuordnung und  Verschaltung
- Zertifikate und Garantiebescheinigungen
- Verschaltungsplan und Dachplan mit Modulverschaltung
  und Wechselrichterzuordnung
- Betriebsanleitungen
- Montageanleitungen der wesentlichen Komponenten
- Inbetriebnahmeprotokoll des Netzbetreibers
- Stromlaufplan der Unterverteilung
- Erstprüfung der elektr. Anlage

kompl. erstellen und liefern
Menge: 1,000 Stck

#### Abschnitt 1.3 Wartung

**1.3.10 Wartung der Anlage**
Wartung der Anlage

Innerhalb der Wartung sind alle entsprechenden
Richtlinien und Sicherheitsvorschriften für
"Elektrische Anlagen und Betriebsmittel" abzuwickeln.

Die Einhaltung der Garantiewerte ist jährlich auf einem
Protokoll nachweisbar und verständlich festzuhalten.

Als Garantiewert soll auf Basis der Gebäudelage
mindestens ein durchschnittlicher Ertrag über 3 Jahre
von 950 kWh/kWp ab dem 1. Jahr, danach entsprechend der
abfallenden prozentualen Leistungsgarantie
nachgewiesen werden.

Sollten diese Werte aufgrund verschmutzter Module nicht
erreicht werden ist der Auftraggeber darüber zu
informieren. Ansonsten ist der Auftragnehmer
verpflichtet die Werte einzuhalten.

Ausgenommen von der Wartung ist die Reinigung der PV-Module.

Der Austausch defekter Wechselrichter oder Bauteile, die den Betrieb der Anlage verhindern hat nach der
Störungsmeldung innerhalb von einem Monat zu erfolgen.
Ist dies nicht der Fall, wird der fehlende Stromertrag
beim Auftragnehmer geltend gemacht. Sofern nachweislich
Lieferengpässe vorhanden sind, entfällt diese
Anforderung.

Als Angebotspreis sind die Kosten der jährlichen
Wartung  einzutragen.
Menge: 4,000 Stck

### Bereich 2 Los 2 Photovoltaikanlage mit Stromspeicher Sporthalle West

*Hinweis: Hinweis PV Sporthalle West*
Hinweis PV Sporthalle West

Auf der Sporthalle West ist bereits eine PV-Anlage mit rund 62
kWp installiert. Diese soll mit 35 kWp so ergänzt werden, dass eine Gesamtanlage mit max. 99 kWp entsteht.

- Es sind bereits Wechselrichter der Firma Kostal montiert.
  Somit ist auch die Montage eines Wechselrichters der
  Firma  Kostal erforderlich, damit die Anlage als eine
  Anlage im Internet sichtbar wird.

- Belegung entsprechend Belegungsvorschlag im LV-Anhang

- entsprechend dem Belegungsvorschlag im Anhang soll die
  Anlage auf das Kalzipdach montiert werden

- Wechselrichter und Stromspeicher werden im Technikraum
  OG  montiert

- Anschlussleitung vom Wechselrichter zum Hauptverteiler
  erfolgt bauseits

- NA-Schutz erfolgt bauseits

- Traufhöhe liegt bei 9m

Mit der ausgeschriebenen Leistung würden 97 kWp entstehen.

#### Abschnitt 2.1 Photovoltaikanlage mit Stromspeicher

**2.1.10 Photovoltaikmodule mind. 34,5 kWp**
Photovoltaikanlage mind. 34,5 kWp bestehend aus:

Solarmodule aus monokristallinem
Silizium mit den folgenden Eigenschaften:

- mind. 10 Jahre Produktgarantie

- 25 Jahre lineare Leistungsgarantie mit den
  Eckpunkten:
  Leistung nach 12 Jahren mind. 90%
  Leistung nach 25 Jahren mind. 80%

- Leistungstoleranz -0 bis +5 W

- Max. Systemspannung 1000 V

- Modulwirkungsgrad STC: mind. 19%

- Getestet nach IEC 61215 für Schneelasten bis
  ca. 5400 Pa

- Produziert in ISO 9001

- Mit CE-Kennzeichen

Die Summe der Leistungen der einzelnen Module muss eine
Gesamtleistung von

  mind. 34,5 kWp

bei Standardtestbedinguen (STC) mit einer Einstrahlung
von 1.000 W/m² bei einer spectralen Verteilung von AM
1,5 gemäß EN 60904-3 und 25°C Zelltemperatur.

Alle Werte entsprechend der DIN EN 50380.

Es ist zu beachten, dass maximal nur die auf dem
Belegungsvorschlag genutzten Flächen belegt werden
können.

Als Garantiewert muss auf Basis der Gebäudelage
mindestens ein durchschnittlicher Ertrag über 3 Jahre
von 900 kWh/kWp ab dem 1. Jahr, danach entsprechend der
vorher beschriebenen prozentualen Leistungsgarantie
Strom produziert werden.

kompl. liefern und montieren
Menge: 1,000 Stck

**2.1.20 Dreiphasen Hybrid-Wechselrichter Fabrikat Kostal**
Dreiphasen Hybrid-Wechselrichter
(Anzahl nach Planung und Anpassung auf PV-Anlage)
Auch wenn mehrere Wechselrichter zum Einsatz kommen
bleibt die Stückzahl der Wechselrichtereinrichtung bei 1 Stck..
Alle evtl. Wechselrichter für den PV-Generator sind hier mit einzukalkulieren.

- steuert die PV-Erzeugung  DC-gekoppelt.
- max. Wirkungsgrad mind. 98,5%
- max. empfohl. PV-Leistung passend zur PV-Anlage 34,5 kWp

Für den oder die Wechselrichter ist eine Garantiezeit
(Herstellergarantie) von mind. 10 Jahren mit
einzukalkulieren und an den Auftraggeber zu übergeben.

Inkl. Auslesung über eine Webkommunikation (IP) und
Störungsmeldung an die vorhandene GLT mittels
potentialfreiem Kontakt oder gleichwertig.

Die dazugehörige Auswertungsapp muss den prozentualen Batterieladezustand im Tages, Jahres oder Montasverlauf für das Gesamtsystem darstellen können. Siehe folgendes Beispiel:

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
Fabrikat: Kostal wegen Anlagenerweiterung

kompl. liefern und montieren
Menge: 1,000 Stck

**2.1.30 Stromspeicher 25 kWh**
Stromspeicher
mit mind. 25 kWh nutzbarer Kapazität:

bestehend aus Lithium-Eisen-Phosphat (LFP)

- Sicherheitsstandards nach VDE 2510-50
- Schutzklasse: IP55
- Garantie: mind. 10 Jahre

kompl. liefern und montieren
Menge: 1,000 Stck

**2.1.40 Energy-Meter**
Energy-Meter zur Bilanzierung  und als
Steuerungsparameter zur Stromspeicherung und Stromerzeugung

Montage inkl. Montage der erforderlichen Wandler
erfolgt bauseits.

kompl. liefern und in Betrieb nehmen
Menge: 1,000 Stck

**2.1.50 Montagesystem Kalzip-Dach**
Montagesystem für ein vorhandenes Kalzip-Dach

Lieferung und Montage des im folgenden beschriebenen
Befestigungssystem:
Aus Gewährleistungsgründen ist zur Befestigung der Module
ein von Kalzip zugelassenes System zu verwenden.
Hierfür sind die Befestigungsklemmen der Firma Kalzip
Typ WS, FS oder FA zu verwenden.
Typ FS und WS bestehen aus nichtrostendem Stahl
Typ FA besteht aus Aluminium mit Verbindungselementen aus
nichtrostenedem Stahl
Befestigung Typ WS
Druckdatum:

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
- Befestigung der Module (Klemmbereiche) gemäß Vorgaben
  der Modulhersteller

- Einbindung in den Potenzialausgleich gemäß VDE 0185

- Korrosionsbeständigkeit sämtlicher Materialien sowie
  Erdungsleitungen inkl. Klein- u. Befestigungsmaterial

- Foto-Dokumentation der Arbeiten

- statischer Nachweis

kompl. liefern und montieren
Menge: 1,000 Stck

**2.1.60 Absturzsicherung und Treppenzugang**
bestehend aus:

auf dem Dach sind Sekuranten und ein Seilsystem vorhanden

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
Zugang über das Flachdach auf der Südseite

Hierzu ist evtl ein Gerüst zum Aufstieg erforderlich
Dies wäre falls erforderlich mit einzukalkulieren.

kompl. liefern
Menge: 1,000 Stck

**2.1.70 Ausführungsplanung und Nebenleistungen**
Ausführungsplanung und Nebenleistungen
Vor der Montage ist die Ausführungsplanung auf Basis
der angebotenen Fabrikate mit den folgenden Details an
den Bauherren zu übergeben. Erst nach der Freigabe kann
die Ausführung beginnen.

Hier müssen folgende Punkte geklärt sein:
- Anordnung der Module
- Aufteilung der Stromkreise und der Wechselrichter
- Ausführung der Dachdurchführung der Kabel
- Kabelverlegeplan
- Montage der Wechselrichter
- Ausführung des Befestigungssystems

Die erforderlichen Kabelwege sind auf Basis der
Dachansichten sowie der Grundrisspläne mit einzukalkulieren. Höhe Flachdach ca.15 m über Erdreich.

Montage und Lieferung inkl. Anschluss an der Verteilung mit allen Schutzeinrichtungen wie z.B. DC-Freischalter,
Sicherungen, Überspannungsschutzmaßnahmen, Erdung,
Potentialausgleich.

NA-Schutz erfolgt bauseits.

In die Montage sind auch die notwendigen Hebezeuge, wie
z.B. ein Aufzug, mit einzukalkulieren.

Die vom Auftragnehmer geplante Ausführung der
Unterverteilung ist mit dem Bauherren und dem
Netzbetreiber abzustimmen.

Die Gerüststellung oder anderweitige günstigere
Arbeitsschutzmaßnahmen (Solargerüst, Netzschutzwand)
für die komplette Montage der Anlage entsprechend den
Unfallverhütungsvorschriften ist mit einzukalkulieren.
Die Traufhöhe beträgt max. 15 m über Erdreich.

Anlage, wie beschrieben, komplett betriebsbereit
liefern, montieren und elektrisch anschließen.
Menge: 1,000 Stck

#### Abschnitt 2.2 Inbetriebnahme

**2.2.10 Inbetriebnahme / Abnahme**
Inbetriebnahme / Abnahme
bestehend aus:

- Abstimmung zur Inbetriebnahme mit dem örtl.
  Netzbetreiber

- Inbetriebnahme der Anlage und Prüfung der Funktionen
  in Abstimmung mit dem Netzbetreiber

- Erstellung eines Abnahmeprotokolls

- Erstprüfung der elektrischen Anlage

Das Abnahmeprotokoll wird nach der
Installation des Netzanschlusses der PV-Anlage und dem
Anschluss des Einspeisezählers vom Auftragnehmer
ausgefüllt.

Dieser misst die technischen Parameter der Anlage und
vermerkt sie zusammen mit den elektrischen Messwerten
im Protokoll. Mithilfe der Messwerte wird überprüft, ob
die Anlage den Normen für "Elektrische Anlagen und
Betriebsmittel" entspricht. Dies sind hauptsächlich die
Normen VDE 0100 Teil 600, DGUV und DIN VDE ARN 4105.
Es sind der Erdungs- und Isolationswiderstand, die
Generator-Leerlaufspannung, der Kurzschlussstrom für
jeden Strang sowie der Spannungsabfall festzuhalten.

Im Abnahmeprotokoll werden alle Daten zur
Photovoltaikanlage aufgeführt. Dazu gehören nicht nur
allgemeine Angaben zum Betreiber und dem Standort sowie
das Datum, sondern auch technische Details.

Die Antragsstellung zur Inbetriebnahme
sowie der Eintrag in das Marktstammdatenregister
ist mit einzukalkulieren.

kompl. durchführen
Menge: 1,000 Stck

**2.2.20 Dokumentation**
Dokumentation
Übergabe der Anlagendokumentation inkl. des in der
vorherigen Position beschriebenen Abnahmeprotokolls.

In der Anlagendokumentation sind alle Bauteile inkl.
der Datenblätter mit den Fabrikats und
Typenbezeichnungen sowie deren Anzahl aufzuführen.

Die Dokumentation ist 2-fach in Papierforn und in
digitaler Form als PDF-Dokument zu übergeben.

In der Dokumentation sind die folgenden Punkte
entsprechend dem Abnahmeprotokoll enthalten:

- Konformitätserklärungen
- Unbedenklichkeitsbescheinigungen
- Bescheinigung zur selbsttätigen Freischaltstelle nach
  VDE 0126 Teil 1-1
- technische Unterlagen der wesentlichen Komponenten
- Messprotokolle
- Seriennummern der installierten Module und Speicher
  mit Zuordnung und  Verschaltung
- Zertifikate und Garantiebescheinigungen
- Verschaltungsplan und Dachplan mit Modulverschaltung
  und Wechselrichterzuordnung
- Betriebsanleitungen
- Montageanleitungen der wesentlichen Komponenten
- Inbetriebnahmeprotokoll des Netzbetreibers
- Stromlaufplan der Unterverteilung
- Erstprüfung der elektr. Anlage

kompl. erstellen und liefern
Menge: 1,000 Stck

#### Abschnitt 2.3 Wartung

**2.3.10 Wartung der Anlage**
Wartung der Anlage

Innerhalb der Wartung sind alle entsprechenden
Richtlinien und Sicherheitsvorschriften für
"Elektrische Anlagen und Betriebsmittel" abzuwickeln.

Die Einhaltung der Garantiewerte ist jährlich auf einem
Protokoll nachweisbar und verständlich festzuhalten.

Als Garantiewert soll auf Basis der Gebäudelage
mindestens ein durchschnittlicher Ertrag über 3 Jahre
von 950 kWh/kWp ab dem 1. Jahr, danach entsprechend der
abfallenden prozentualen Leistungsgarantie
nachgewiesen werden.

Sollten diese Werte aufgrund verschmutzter Module nicht
erreicht werden ist der Auftraggeber darüber zu
informieren. Ansonsten ist der Auftragnehmer
verpflichtet die Werte einzuhalten.

Ausgenommen von der Wartung ist die Reinigung der PV-Module.

Der Austausch defekter Wechselrichter oder Bauteile, die den Betrieb der Anlage verhindern hat nach der
Störungsmeldung innerhalb von einem Monat zu erfolgen.
Ist dies nicht der Fall, wird der fehlende Stromertrag
beim Auftragnehmer geltend gemacht. Sofern nachweislich
Lieferengpässe vorhanden sind, entfällt diese
Anforderung.

Als Angebotspreis sind die Kosten der jährlichen
Wartung  einzutragen.
Menge: 4,000 Stck

### Bereich 3 Los 3 Photovoltaikanlage mit Stromspeicher Friedhof Landau

*Hinweis: Hinweis PV Friedhofsgebäude*
Hinweis PV Friedhofsgebäude

- Belegung entsprechend Belegungsvorschlag im LV-Anhang

- Gerüstbau erfolgt bauseits

- entsprechend dem Belegungsvorschlag im Anhang soll die
  Anlage auf das Blechdach montiert werden

- Gleichstromkabel werden in die Friehofsverwaltung ca.
  150m verlegt falls dies möglich ist.
  In diesem Angeobt bitte nur die Einführung der
  Gleichstromkabel in die Gerätehalle kalkulieren.
  Alles weitere ( Erdarbeiten, Kabelverlegung, Kabel selbst)
  zur Verbindung an die Friedhofsverwaltung erfolgt
  bauseits.

  Wenn möglich, wird der Wechselrichter in der Verwaltung
  montiert und nicht in der Gerätehalle.

- Anschlussleitung vom Wechselrichter zum Hauptverteiler
  erfolgt bauseits

#### Abschnitt 3.1 Photovoltaikanlage mit Stromspeicher

**3.1.10 Photovoltaikmodule mind. 17 kWp**
Photovoltaikanlage mind. 17 kWp bestehend aus:

Solarmodule aus monokristallinem
Silizium mit den folgenden Eigenschaften:

- mind. 10 Jahre Produktgarantie

- 25 Jahre lineare Leistungsgarantie mit den
  Eckpunkten:
  Leistung nach 12 Jahren mind. 90%
  Leistung nach 25 Jahren mind. 80%

- Leistungstoleranz -0 bis +5 W

- Max. Systemspannung 1000 V

- Modulwirkungsgrad STC: mind. 19%

- Getestet nach IEC 61215 für Schneelasten bis
  ca. 5400 Pa

- Produziert in ISO 9001

- Mit CE-Kennzeichen

Die Summe der Leistungen der einzelnen Module muss eine
Gesamtleistung von

  mind. 17 kWp

bei Standardtestbedinguen (STC) mit einer Einstrahlung
von 1.000 W/m² bei einer spectralen Verteilung von AM
1,5 gemäß EN 60904-3 und 25°C Zelltemperatur.

Alle Werte entsprechend der DIN EN 50380.

Es ist zu beachten, dass maximal nur die auf dem
Belegungsvorschlag genutzten Flächen belegt werden
können.

Als Garantiewert muss auf Basis der Gebäudelage
mindestens ein durchschnittlicher Ertrag über 3 Jahre
von 900 kWh/kWp ab dem 1. Jahr, danach entsprechend der
vorher beschriebenen prozentualen Leistungsgarantie
Strom produziert werden.

kompl. liefern und montieren
Menge: 1,000 Stck

**3.1.20 Dreiphasen Hybrid-Wechselrichter**
Dreiphasen Hybrid-Wechselrichter
(Anzahl nach Planung und Anpassung auf PV-Anlage)
Auch wenn mehrere Wechselrichter zum Einsatz kommen
bleibt die Stückzahl der Wechselrichtereinrichtung bei 1 Stck..
Alle evtl. Wechselrichter für den PV-Generator sind hier mit einzukalkulieren.

- steuert die PV-Erzeugung  DC-gekoppelt.
- max. Wirkungsgrad mind. 98,5%
- max. empfohlene PV-Leistung passend zur PV-Anlage kWp

Für den oder die Wechselrichter ist eine Garantiezeit
(Herstellergarantie) von mind. 10 Jahren mit
einzukalkulieren und an den Auftraggeber zu übergeben.

Inkl. Auslesung über eine Webkommunikation (IP) und
Störungsmeldung an die vorhandene GLT mittels
potentialfreiem Kontakt oder gleichwertig.

Die dazugehörige Auswertungsapp muss den prozentualen Batterieladezustand im Tages, Jahres oder Montasverlauf für das Gesamtsystem darstellen können. Siehe folgendes Beispiel:

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
kompl. liefern und montieren
Menge: 1,000 Stck

**3.1.30 Stromspeicher 15 kWh**
Stromspeicher
mit mind. 15 kWh nutzbarer Kapazität:

bestehend aus Lithium-Eisen-Phosphat (LFP)

- Sicherheitsstandards nach VDE 2510-50
- Schutzklasse: IP55
- Garantie: mind. 10 Jahre

kompl. liefern und montieren
Menge: 1,000 Stck

**3.1.40 Energy-Meter**
Energy-Meter zur Bilanzierung  und als
Steuerungsparameter zur Stromspeicherung und Stromerzeugung

Montage inkl. Montage der erforderlichen Wandler
erfolgt bauseits.

kompl. liefern und in Betrieb nehmen
Menge: 1,000 Stck

**3.1.50 Montagesystem Blechdach**
Montagesystem für ein vorhandenesBlechdach

- Befestigung der Module (Klemmbereiche) gemäß Vorgaben
  der Modulhersteller

- Einbindung in den Potenzialausgleich gemäß VDE 0185

- Korrosionsbeständigkeit sämtlicher Materialien sowie
  Erdungsleitungen inkl. Klein- u. Befestigungsmaterial

- Foto-Dokumentation der Arbeiten

Gerüststellung erfolgt bauseits nach Absprache

kompl. liefern und montieren
Menge: 1,000 Stck

**3.1.60 Ausführungsplanung und Nebenleistungen**
Ausführungsplanung und Nebenleistungen
Vor der Montage ist die Ausführungsplanung auf Basis
der angebotenen Fabrikate mit den folgenden Details an
den Bauherren zu übergeben. Erst nach der Freigabe kann
die Ausführung beginnen.

Hier müssen folgende Punkte geklärt sein:
- Anordnung der Module
- Aufteilung der Stromkreise und der Wechselrichter
- Ausführung der Dachdurchführung der Kabel
- Kabelverlegeplan
- Montage der Wechselrichter
- Ausführung des Befestigungssystems

Die erforderlichen Kabelwege sind auf Basis der
Dachansichten sowie der Grundrisspläne mit einzukalkulieren. Höhe Flachdach ca.15 m über Erdreich.

Montage und Lieferung inkl. Anschluss an der Verteilung mit allen Schutzeinrichtungen wie z.B. DC-Freischalter,
Sicherungen, Überspannungsschutzmaßnahmen, Erdung,
Potentialausgleich, NA-Schutz und sonstiges Elektromaterial.

In die Montage sind auch die notwendigen Hebezeuge, wie
z.B. ein Aufzug, mit einzukalkulieren.

Die vom Auftragnehmer geplante Ausführung der
Unterverteilung ist mit dem Bauherren und dem
Netzbetreiber abzustimmen.

Die Gerüststellung oder anderweitige günstigere
Arbeitsschutzmaßnahmen (Solargerüst, Netzschutzwand)
für die komplette Montage der Anlage entsprechend den
Unfallverhütungsvorschriften ist mit einzukalkulieren.
Die Traufhöhe beträgt max. 15 m über Erdreich.

Anlage, wie beschrieben, komplett betriebsbereit
liefern, montieren und elektrisch anschließen.
Menge: 1,000 Stck

#### Abschnitt 3.2 Inbetriebnahme

**3.2.10 Inbetriebnahme / Abnahme**
Inbetriebnahme / Abnahme
bestehend aus:

- Abstimmung zur Inbetriebnahme mit dem örtl.
  Netzbetreiber

- Inbetriebnahme der Anlage und Prüfung der Funktionen
  in Abstimmung mit dem Netzbetreiber

- Erstellung eines Abnahmeprotokolls

- Erstprüfung der elektrischen Anlage

Das Abnahmeprotokoll wird nach der
Installation des Netzanschlusses der PV-Anlage und dem
Anschluss des Einspeisezählers vom Auftragnehmer
ausgefüllt.

Dieser misst die technischen Parameter der Anlage und
vermerkt sie zusammen mit den elektrischen Messwerten
im Protokoll. Mithilfe der Messwerte wird überprüft, ob
die Anlage den Normen für "Elektrische Anlagen und
Betriebsmittel" entspricht. Dies sind hauptsächlich die
Normen VDE 0100 Teil 600, DGUV und DIN VDE ARN 4105.
Es sind der Erdungs- und Isolationswiderstand, die
Generator-Leerlaufspannung, der Kurzschlussstrom für
jeden Strang sowie der Spannungsabfall festzuhalten.

Im Abnahmeprotokoll werden alle Daten zur
Photovoltaikanlage aufgeführt. Dazu gehören nicht nur
allgemeine Angaben zum Betreiber und dem Standort sowie
das Datum, sondern auch technische Details.

Die Antragsstellung zur Inbetriebnahme
sowie der Eintrag in das Marktstammdatenregister
ist mit einzukalkulieren.

kompl. durchführen
Menge: 1,000 Stck

**3.2.20 Dokumentation**
Dokumentation
Übergabe der Anlagendokumentation inkl. des in der
vorherigen Position beschriebenen Abnahmeprotokolls.

In der Anlagendokumentation sind alle Bauteile inkl.
der Datenblätter mit den Fabrikats und
Typenbezeichnungen sowie deren Anzahl aufzuführen.

Die Dokumentation ist 2-fach in Papierforn und in
digitaler Form als PDF-Dokument zu übergeben.

In der Dokumentation sind die folgenden Punkte
entsprechend dem Abnahmeprotokoll enthalten:

- Konformitätserklärungen
- Unbedenklichkeitsbescheinigungen
- Bescheinigung zur selbsttätigen Freischaltstelle nach
  VDE 0126 Teil 1-1
- technische Unterlagen der wesentlichen Komponenten
- Messprotokolle
- Seriennummern der installierten Module und Speicher
  mit Zuordnung und  Verschaltung
- Zertifikate und Garantiebescheinigungen
- Verschaltungsplan und Dachplan mit Modulverschaltung
  und Wechselrichterzuordnung
- Betriebsanleitungen
- Montageanleitungen der wesentlichen Komponenten
- Inbetriebnahmeprotokoll des Netzbetreibers
- Stromlaufplan der Unterverteilung
- Erstprüfung der elektr. Anlage

kompl. erstellen und liefern
Menge: 1,000 Stck

#### Abschnitt 3.3 Wartung

**3.3.10 Wartung der Anlage**
Wartung der Anlage

Innerhalb der Wartung sind alle entsprechenden
Richtlinien und Sicherheitsvorschriften für
"Elektrische Anlagen und Betriebsmittel" abzuwickeln.

Die Einhaltung der Garantiewerte ist jährlich auf einem
Protokoll nachweisbar und verständlich festzuhalten.

Als Garantiewert soll auf Basis der Gebäudelage
mindestens ein durchschnittlicher Ertrag über 3 Jahre
von 950 kWh/kWp ab dem 1. Jahr, danach entsprechend der
abfallenden prozentualen Leistungsgarantie
nachgewiesen werden.

Sollten diese Werte aufgrund verschmutzter Module nicht
erreicht werden ist der Auftraggeber darüber zu
informieren. Ansonsten ist der Auftragnehmer
verpflichtet die Werte einzuhalten.

Ausgenommen von der Wartung ist die Reinigung der PV-Module.

Der Austausch defekter Wechselrichter oder Bauteile, die den Betrieb der Anlage verhindern hat nach der
Störungsmeldung innerhalb von einem Monat zu erfolgen.
Ist dies nicht der Fall, wird der fehlende Stromertrag
beim Auftragnehmer geltend gemacht. Sofern nachweislich
Lieferengpässe vorhanden sind, entfällt diese
Anforderung.

Als Angebotspreis sind die Kosten der jährlichen
Wartung  einzutragen.
Menge: 4,000 Stck

### Bereich 4 Los 4 Überarbeitung Photovoltaikanlage KiTa Mörzheim

*Hinweis: Hinweis überarbeitung vorhandene PV KiTa Mörzheim*
Auf dem Dach der KiTa Mörzheim ist bereits eine PV-Anlage montiert.

Hier sollen die vorhandenen Wechselrichter durch einen Hybridwechselrichter ersetzt werden, so dass ein Stromspeicher mit 25 kWh integriert werden kann.

Weiterhin soll zur Steuerung ein Energymeter montiert werden.

Die Wechselrichter gehen in den Besitz des Anbieters über.

Die Bilder der vorhandenen zu demontierenden Wechselrichter (KACO) sind im Belegungsvorschlag (Anhang) enthalten.

#### Abschnitt 4.1 Photovoltaikanlage mit Stromspeicher

*Hinweis: Beschreibung*
Der Kindergarten in Mörzheim besitzt bereits eine PV-Anlage mit 30,72 kWp. Diese Anlage wurde bereits von einer volleinspeisenden Anlage zu einer Anlage mit Überschusseinspeisung verändert.

Es ist nun vorgesehen einen Stromspeicher zu ergänzen und hierzu den vorhandenen Wechselrichter gegen einen  Hybridwechselrichter zu tauschen.

**4.1.20 Dreiphasen Hybrid-Wechselrichter**
Dreiphasen Hybrid-Wechselrichter
(Anzahl nach Planung und Anpassung auf PV-Anlage)
Auch wenn mehrere Wechselrichter zum Einsatz kommen
bleibt die Stückzahl der Wechselrichtereinrichtung bei 1 Stck..
Alle evtl. Wechselrichter für den PV-Generator sind hier mit einzukalkulieren.

Die vorhanden Anlage hat eine Leistung von 30 kWp.

Die Demontage des vorhandenen Wechselrichters ist auch mit einzukalkulieren.

- steuert die PV-Erzeugung  DC-gekoppelt.
- max. Wirkungsgrad mind. 98,5%
- max. empfohlene PV-Leistung passend zur PV-Anlage mit 30,72 kWp

Für den oder die Wechselrichter ist eine Garantiezeit
(Herstellergarantie) von mind. 10 Jahren mit
einzukalkulieren und an den Auftraggeber zu übergeben.

Inkl. Auslesung über eine Webkommunikation (IP) und
Störungsmeldung an die vorhandene GLT mittels
potentialfreiem Kontakt oder gleichwertig.

Die dazugehörige Auswertungsapp muss den prozentualen Batterieladezustand im Tages, Jahres oder Montasverlauf für das Gesamtsystem darstellen können. Siehe folgendes Beispiel:

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
kompl. liefern und montieren
Menge: 1,000 Stck

**4.1.30 Stromspeicher 25 kWh**
Stromspeicher
mit mind. 25 kWh nutzbarer Kapazität:

bestehend aus Lithium-Eisen-Phosphat (LFP)

- Sicherheitsstandards nach VDE 2510-50
- Schutzklasse: IP55
- Garantie: mind. 10 Jahre

kompl. liefern und montieren
Menge: 1,000 Stck

**4.1.40 Energy-Meter**
Energy-Meter zur Bilanzierung  und als
Steuerungsparameter zur Stromspeicherung und Stromerzeugung

Montage inkl. Montage der erforderlichen Wandler
erfolgt bauseits.

kompl. liefern und in Betrieb nehmen
Menge: 1,000 Stck

**4.1.60 Ausführungsplanung und Nebenleistungen**
Ausführungsplanung und Nebenleistungen
Vor der Montage ist die Ausführungsplanung auf Basis
der angebotenen Fabrikate mit den folgenden Details an
den Bauherren zu übergeben. Erst nach der Freigabe kann
die Ausführung beginnen.

Hier müssen folgende Punkte geklärt sein:
- Aufteilung der Stromkreise und der Wechselrichter
- Montage der Wechselrichter

Montage und Lieferung inkl. Anschluss an der Verteilung mit allen Schutzeinrichtungen wie z.B. DC-Freischalter,
Sicherungen, Überspannungsschutzmaßnahmen, Erdung,
Potentialausgleich  und sonstiges Elektromaterial.

Die vom Auftragnehmer geplante Ausführung der
Unterverteilung ist mit dem Bauherren und dem
Netzbetreiber abzustimmen.

Die Antragsstellung zur Inbetriebnahme ist mit einzukalkulieren.

Anlage, wie beschrieben, komplett betriebsbereit
liefern, montieren und elektrisch anschließen.
Menge: 1,000 Stck

#### Abschnitt 4.2 Inbetriebnahme

**4.2.10 Inbetriebnahme / Abnahme**
Inbetriebnahme / Abnahme
bestehend aus:

- Abstimmung zur Inbetriebnahme mit dem örtl.
  Netzbetreiber

- Inbetriebnahme der Anlage und Prüfung der Funktionen
  in Abstimmung mit dem Netzbetreiber

- Erstellung eines Abnahmeprotokolls

- Erstprüfung der elektrischen Anlage

Das Abnahmeprotokoll wird nach der
Installation des Netzanschlusses der PV-Anlage und dem
Anschluss des Einspeisezählers vom Auftragnehmer
ausgefüllt.

Dieser misst die technischen Parameter der Anlage und
vermerkt sie zusammen mit den elektrischen Messwerten
im Protokoll. Mithilfe der Messwerte wird überprüft, ob
die Anlage den Normen für "Elektrische Anlagen und
Betriebsmittel" entspricht. Dies sind hauptsächlich die
Normen VDE 0100 Teil 600, DGUV und DIN VDE ARN 4105.
Es sind der Erdungs- und Isolationswiderstand, die
Generator-Leerlaufspannung, der Kurzschlussstrom für
jeden Strang sowie der Spannungsabfall festzuhalten.

Im Abnahmeprotokoll werden alle Daten zur
Photovoltaikanlage aufgeführt. Dazu gehören nicht nur
allgemeine Angaben zum Betreiber und dem Standort sowie
das Datum, sondern auch technische Details.

kompl. durchführen
Menge: 1,000 Stck

**4.2.20 Dokumentation**
Dokumentation
Übergabe der Anlagendokumentation inkl. des in der
vorherigen Position beschriebenen Abnahmeprotokolls.

In der Anlagendokumentation sind alle Bauteile inkl.
der Datenblätter mit den Fabrikats und
Typenbezeichnungen sowie deren Anzahl aufzuführen.

Die Dokumentation ist 2-fach in Papierforn und in
digitaler Form als PDF-Dokument zu übergeben.

In der Dokumentation sind die folgenden Punkte
entsprechend dem Abnahmeprotokoll enthalten:

- Konformitätserklärungen
- Unbedenklichkeitsbescheinigungen
- Bescheinigung zur selbsttätigen Freischaltstelle nach
  VDE 0126 Teil 1-1
- technische Unterlagen der wesentlichen Komponenten
- Messprotokolle
- Seriennummern der installierten WR und Speicher
  mit Zuordnung und  Verschaltung
- Zertifikate und Garantiebescheinigungen
- Verschaltungsplan und Dachplan mit Modulverschaltung
  und Wechselrichterzuordnung
- Betriebsanleitungen
- Montageanleitungen der wesentlichen Komponenten
- Inbetriebnahmeprotokoll des Netzbetreibers
- Stromlaufplan der Unterverteilung
- Erstprüfung der elektr. Anlage

kompl. erstellen und liefern
Menge: 1,000 Stck

#### Abschnitt 4.3 Wartung

**4.3.10 Wartung der Anlage**
Wartung der Anlage

Innerhalb der Wartung sind alle entsprechenden
Richtlinien und Sicherheitsvorschriften für
"Elektrische Anlagen und Betriebsmittel" abzuwickeln.

Die Einhaltung der Garantiewerte ist jährlich auf einem
Protokoll nachweisbar und verständlich festzuhalten.

Als Garantiewert soll auf Basis der Gebäudelage
mindestens ein durchschnittlicher Ertrag über 3 Jahre
von 950 kWh/kWp ab dem 1. Jahr, danach entsprechend der
abfallenden prozentualen Leistungsgarantie
nachgewiesen werden.

Sollten diese Werte aufgrund verschmutzter Module nicht
erreicht werden ist der Auftraggeber darüber zu
informieren. Ansonsten ist der Auftragnehmer
verpflichtet die Werte einzuhalten.

Ausgenommen von der Wartung ist die Reinigung der PV-Module.

Der Austausch defekter Wechselrichter oder Bauteile, die den Betrieb der Anlage verhindern hat nach der
Störungsmeldung innerhalb von einem Monat zu erfolgen.
Ist dies nicht der Fall, wird der fehlende Stromertrag
beim Auftragnehmer geltend gemacht. Sofern nachweislich
Lieferengpässe vorhanden sind, entfällt diese
Anforderung.

Als Angebotspreis sind die Kosten der jährlichen
Wartung  einzutragen.
Menge: 4,000 Stck
